# Aspersor aeri de turbina

- Propietat de l'arxiu: CYPE INGENIEROS, S.A.
- Format: FIEBDC-3/2002
- Divisa: EUR
- Costos indirectes: 3.00 %
- IVA: 21.00 %

## I Instal·lacions

### IU Urbanes

#### IUR Xarxes de reg

**IUR060** U Aspersor aeri de turbina, model PGJ-00 "HUNTER", radi de 4,6 a 11,3 m, arc ajustable entre 40° i 360°, caudal de 0,15 a 1,20 m³/h, interval de pressions recomanat de 2,1 a 3,4 bar, altura total de 18 cm.
Subministrament i instal·lació d'aspersor aeri de turbina, model PGJ-00 "HUNTER", radi de 4,6 a 11,3 m, arc ajustable entre 40° i 360°, caudal de 0,15 a 1,20 m³/h, interval de pressions recomanat de 2,1 a 3,4 bar, altura total de 18 cm, amb engranatge lubrificat per aigua, rosca femella de 1/2", filtre de gran superfície i vuit toveres intercanviables. Inclús accessoris de connexió a la canonada d'abastiment i distribució. Totalment muntat, connexionat i provat per l'empresa instal·ladora mitjançant les corresponents proves de servei (incloses en aquest preu).
Inclou: Instal·lació en el terreny i connexió hidràulica a la canonada de proveïment i distribució. Neteja hidràulica de la unitat. Ajust de l'arc. Ajust de l'abast. Ajust del cabal d'aigua. Realització de proves de servei.
Criteri d'amidament de projecte: Nombre d'unitats previstes, segons documentació gràfica de Projecte.
Criteri de mesura d'obra: Es mesurarà el nombre d'unitats realment executades segons especificacions de Projecte.

| Codi | Ut | Descripció | Rendiment | Preu | Import |
|---|---|---|---|---|---|
| mt48hun020qa | U | Aspersor aeri de turbina, model PGJ-00 "HUNTER", radi de 4,6 a 11,3 m, arc ajustable entre 40° i 360°, caudal de 0,15 a 1,20 m³/h, interval de pressions recomanat de 2,1 a 3,4 bar, altura total de 18 cm, amb engranatge lubrificat per aigua, rosca femella de 1/2", filtre de gran superfície i vuit toveres intercanviables. (material) | 1.000 | 14.03 | 14.03 |
| mt48hun500b | U | Abraçadora i suport per aspersors i difusors aeris, "HUNTER". (material) | 1.000 | 3.78 | 3.78 |
| mt48hun520a | U | Te de PVC, amb rosca de 1/2". (material) | 1.000 | 0.50 | 0.50 |
| mt48hun515a | U | Canonada de PVC amb rosca de 1/2", de 30 cm de longitud. (material) | 1.000 | 0.70 | 0.70 |
| mo008 | h | Oficial 1ª lampista. (mà d'obra) | 0.127 | 24.08 | 3.06 |
| mo107 | h | Ajudant lampista. (mà d'obra) | 0.127 | 20.65 | 2.62 |
| % | % | Costos directes complementaris | 2 % | 24.69 | 0.49 |
|  |  | Costos directes |  |  | 25.18 |
