# Aspersor emergent de turbina

- Propietat de l'arxiu: CYPE INGENIEROS, S.A.
- Format: FIEBDC-3/2002
- Divisa: EUR
- Costos indirectes: 3.00 %
- IVA: 21.00 %

## I Instal·lacions

### IU Urbanes

#### IUR Xarxes de reg

**IUR060** U Aspersor emergent de turbina, model PGP-ADJ "HUNTER", radi de 6,7 a 15,9 m, arc ajustable entre 40° i 360°, caudal de 0,11 a 3,27 m³/h, interval de pressions recomanat de 2,1 a 4,8 bar, emergència de 10 cm, altura total de 19 cm.
Subministrament i instal·lació d'aspersor emergent de turbina, model PGP-ADJ "HUNTER", radi de 6,7 a 15,9 m, arc ajustable entre 40° i 360°, caudal de 0,11 a 3,27 m³/h, interval de pressions recomanat de 2,1 a 4,8 bar, emergència de 10 cm, altura total de 19 cm, amb engranatge lubrificat per aigua, rosca femella de 3/4", filtre de gran superfície i dotze toveres estàndard intercanviables. Inclús accessoris de connexió a la canonada d'abastiment i distribució. Totalment muntat, connexionat i provat per l'empresa instal·ladora mitjançant les corresponents proves de servei (incloses en aquest preu).
Inclou: Instal·lació en el terreny i connexió hidràulica a la canonada de proveïment i distribució. Neteja hidràulica de la unitat. Ajust de l'arc. Ajust de l'abast. Ajust del cabal d'aigua. Realització de proves de servei.
Criteri d'amidament de projecte: Nombre d'unitats previstes, segons documentació gràfica de Projecte.
Criteri de mesura d'obra: Es mesurarà el nombre d'unitats realment executades segons especificacions de Projecte.

| Codi | Ut | Descripció | Rendiment | Preu | Import |
|---|---|---|---|---|---|
| mt48hun030Od | U | Aspersor emergent de turbina, model PGP-ADJ "HUNTER", radi de 6,7 a 15,9 m, arc ajustable entre 40° i 360°, caudal de 0,11 a 3,27 m³/h, interval de pressions recomanat de 2,1 a 4,8 bar, emergència de 10 cm, altura total de 19 cm, amb engranatge lubrificat per aigua, rosca femella de 3/4", filtre de gran superfície i dotze toveres estàndard intercanviables. (material) | 1.000 | 15.59 | 15.59 |
| mt48hun510d | U | Colze articulat per a unió d'aspersor emergent a canonada secundària, amb roscats de 3/4", "HUNTER", compost per dos colzes articulats i canonada de 30 cm de longitud. (material) | 1.000 | 3.10 | 3.10 |
| mt48hun520b | U | Te de PVC, amb rosca de 3/4". (material) | 1.000 | 0.60 | 0.60 |
| mo008 | h | Oficial 1ª lampista. (mà d'obra) | 0.191 | 24.08 | 4.60 |
| mo107 | h | Ajudant lampista. (mà d'obra) | 0.191 | 20.65 | 3.94 |
| % | % | Costos directes complementaris | 2 % | 27.83 | 0.56 |
|  |  | Costos directes |  |  | 28.39 |
