# Programador electrònic per a regatge automàtic

- Propietat de l'arxiu: CYPE INGENIEROS, S.A.
- Format: FIEBDC-3/2002
- Divisa: EUR
- Costos indirectes: 3.00 %
- IVA: 21.00 %

## I Instal·lacions

### IU Urbanes

#### IUR Xarxes de reg

**IUR100** U Programador electrònic per a regatge automàtic, per a 2 estacions, amb 3 programes i 4 arrencades diàries per programa, muntatge mural interior, amb transformador 230/24 V exterior, model EC-201i-E "HUNTER".
Subministre i instal·lació de programador electrònic per a regatge automàtic, per a 2 estacions, amb 3 programes i 4 arrencades diàries per programa, muntatge mural interior, amb transformador 230/24 V exterior, model EC-201i-E "HUNTER", programació no volàtil, temps de regatge de 1 min a 4 h en increments de 1 min, amb connexions per a sensors de pluja, humitat, temperatura o vent. Inclús programació. Totalment muntat i connexionat.
Inclou: Instal·lació en paret. Connexionat elèctric amb les electrovàlvules. Connexionat elèctric amb el transformador. Programació.
Criteri d'amidament de projecte: Nombre d'unitats previstes, segons documentació gràfica de Projecte.
Criteri de mesura d'obra: Es mesurarà el nombre d'unitats realment executades segons especificacions de Projecte.

| Codi | Ut | Descripció | Rendiment | Preu | Import |
|---|---|---|---|---|---|
| mt48hun600ga | U | Programador electrònic per a regatge automàtic, per a 2 estacions, amb 3 programes i 4 arrencades diàries per programa, muntatge mural interior, amb transformador 230/24 V exterior, model EC-201i-E "HUNTER", programació no volàtil, temps de regatge de 1 min a 4 h en increments de 1 min, amb connexions per a sensors de pluja, humitat, temperatura o vent. (material) | 1.000 | 57.92 | 57.92 |
| mo003 | h | Oficial 1ª electricista. (mà d'obra) | 0.909 | 24.08 | 21.89 |
| mo102 | h | Ajudant electricista. (mà d'obra) | 0.909 | 20.65 | 18.77 |
| % | % | Costos directes complementaris | 2 % | 98.58 | 1.97 |
|  |  | Costos directes |  |  | 100.55 |
