# Aspersor emergent de turbina

- Propietat de l'arxiu: CYPE INGENIEROS, S.A.
- Format: FIEBDC-3/2002
- Divisa: EUR
- Costos indirectes: 3.00 %
- IVA: 21.00 %

**IUR060** U Aspersor emergent de turbina, model I-20-6P-ADS "HUNTER", radi de 5,2 a 14,3 m, arc ajustable entre 40° i 360°, tija d'acer, caudal de 0,08 a 3,36 m³/h, interval de pressions recomanat de 2,1 a 4,8 bar, emergència de 15 cm, altura total de 25 cm.
Subministrament i instal·lació d'aspersor emergent de turbina, model I-20-6P-ADS "HUNTER", radi de 5,2 a 14,3 m, arc ajustable entre 40° i 360°, tija d'acer, caudal de 0,08 a 3,36 m³/h, interval de pressions recomanat de 2,1 a 4,8 bar, emergència de 15 cm, altura total de 25 cm, amb engranatge lubrificat per aigua, rosca femella de 3/4", vàlvula antidrenatge, filtre de gran superfície, vuit toveres intercanviables amb angle de trajectòria de 25° i quatre toveres intercanviables amb angle de trajectòria de 13°. Inclús accessoris de connexió a la canonada d'abastiment i distribució. Totalment muntat, connexionat i provat per l'empresa instal·ladora mitjançant les corresponents proves de servei (incloses en aquest preu).
Inclou: Instal·lació en el terreny i connexió hidràulica a la canonada de proveïment i distribució. Neteja hidràulica de la unitat. Ajust de l'arc. Ajust de l'abast. Ajust del cabal d'aigua. Realització de proves de servei.
Criteri d'amidament de projecte: Nombre d'unitats previstes, segons documentació gràfica de Projecte.
Criteri de mesura d'obra: Es mesurarà el nombre d'unitats realment executades segons especificacions de Projecte.

| Codi | Ut | Descripció | Rendiment | Preu | Import |
|---|---|---|---|---|---|
| mt48hun040Dia | U | Aspersor emergent de turbina, model I-20-6P-ADS "HUNTER", radi de 5,2 a 14,3 m, arc ajustable entre 40° i 360°, tija d'acer, caudal de 0,08 a 3,36 m³/h, interval de pressions recomanat de 2,1 a 4,8 bar, emergència de 15 cm, altura total de 25 cm, amb engranatge lubrificat per aigua, rosca femella de 3/4", vàlvula antidrenatge, filtre de gran superfície, vuit toveres intercanviables amb angle de trajectòria de 25° i quatre toveres intercanviables amb angle de trajectòria de 13°. (material) | 1.000 | 43.14 | 43.14 |
| mt48hun510d | U | Colze articulat per a unió d'aspersor emergent a canonada secundària, amb roscats de 3/4", "HUNTER", compost per dos colzes articulats i canonada de 30 cm de longitud. (material) | 1.000 | 3.10 | 3.10 |
| mt48hun520b | U | Te de PVC, amb rosca de 3/4". (material) | 1.000 | 0.60 | 0.60 |
| mo008 | h | Oficial 1ª lampista. (mà d'obra) | 0.127 | 24.08 | 3.06 |
| mo107 | h | Ajudant lampista. (mà d'obra) | 0.127 | 20.65 | 2.62 |
| % | % | Costos directes complementaris | 2 % | 52.52 | 1.05 |
|  |  | Costos directes |  |  | 53.57 |
