# Difusor aeri, model PS-00-10A "HUNTER", radi de 3 m, arc ajustable entre 1° i 360°, caudal de 0,05 a 0,55 m³/h, interval de pressions recomanat de 1,4 a 2,8 bar, altura total de 11 cm

- Propietat de l'arxiu: CYPE INGENIEROS, S.A.
- Format: FIEBDC-3/2002
- Divisa: EUR
- Costos indirectes: 3.00 %
- IVA: 21.00 %

**IUR065** U Difusor aeri, model PS-00-10A "HUNTER", radi de 3 m, arc ajustable entre 1° i 360°, caudal de 0,05 a 0,55 m³/h, interval de pressions recomanat de 1,4 a 2,8 bar, altura total de 11 cm.
Subministrament i instal·lació de difusor aeri, model PS-00-10A "HUNTER", radi de 3 m, arc ajustable entre 1° i 360°, caudal de 0,05 a 0,55 m³/h, interval de pressions recomanat de 1,4 a 2,8 bar, altura total de 11 cm, amb rosca femella de 1/2" i filtre de gran superfície. Inclús accessoris de connexió a la canonada d'abastiment i distribució. Totalment muntat, connexionat i provat per l'empresa instal·ladora mitjançant les corresponents proves de servei (incloses en aquest preu).
Inclou: Instal·lació en el terreny i connexió hidràulica a la canonada de proveïment i distribució. Neteja hidràulica de la unitat. Ajust de l'arc. Ajust del cabal d'aigua. Realització de proves de servei.
Criteri d'amidament de projecte: Nombre d'unitats previstes, segons documentació gràfica de Projecte.
Criteri de mesura d'obra: Es mesurarà el nombre d'unitats realment executades segons especificacions de Projecte.

| Codi | Ut | Descripció | Rendiment | Preu | Import |
|---|---|---|---|---|---|
| mt48hun100maa | U | Difusor aeri, model PS-00-10A "HUNTER", radi de 3 m, arc ajustable entre 1° i 360°, caudal de 0,05 a 0,55 m³/h, interval de pressions recomanat de 1,4 a 2,8 bar, altura total de 11 cm, amb rosca femella de 1/2" i filtre de gran superfície. (material) | 1.000 | 3.17 | 3.17 |
| mt48hun500b | U | Abraçadora i suport per aspersors i difusors aeris, "HUNTER". (material) | 1.000 | 3.78 | 3.78 |
| mt48hun520a | U | Te de PVC, amb rosca de 1/2". (material) | 1.000 | 0.50 | 0.50 |
| mt48hun515a | U | Canonada de PVC amb rosca de 1/2", de 30 cm de longitud. (material) | 1.000 | 0.70 | 0.70 |
| mo008 | h | Oficial 1ª lampista. (mà d'obra) | 0.127 | 24.08 | 3.06 |
| mo107 | h | Ajudant lampista. (mà d'obra) | 0.127 | 20.65 | 2.62 |
| % | % | Costos directes complementaris | 2 % | 13.83 | 0.28 |
|  |  | Costos directes |  |  | 14.11 |
