# Sensor de pluja ajustable entre 3 i 25 mm, suport de muntatge d'alumini, model Mini-Clik "HUNTER"

- Propietat de l'arxiu: CYPE INGENIEROS, S.A.
- Format: FIEBDC-3/2002
- Divisa: EUR
- Costos indirectes: 3.00 %
- IVA: 21.00 %

**IUR090** U Sensor de pluja ajustable entre 3 i 25 mm, suport de muntatge d'alumini, model Mini-Clik "HUNTER".
Subministrament i instal·lació de sensor de pluja ajustable entre 3 i 25 mm, suport de muntatge d'alumini, model Mini-Clik "HUNTER", amb cos de plàstic, estructura suport d'alumini, interruptor d'intensitat nominal 10,1 A i 8 m de cable, només apte per a programadors de 125/230 V de corrent alterna. Fins i tot accessoris de muntatge i connexió amb el programador. Totalment muntat i connexionat.
Inclou: Muntatge sobre una superfície exterior. Connexionat elèctric amb el programador. Ajustament de funcionament.
Criteri d'amidament de projecte: Nombre d'unitats previstes, segons documentació gràfica de Projecte.
Criteri de mesura d'obra: Es mesurarà el nombre d'unitats realment executades segons especificacions de Projecte.

| Codi | Ut | Descripció | Rendiment | Preu | Import |
|---|---|---|---|---|---|
| mt48hun400m | U | Sensor de pluja ajustable entre 3 i 25 mm, suport de muntatge d'alumini, model Mini-Clik "HUNTER", amb cos de plàstic, estructura suport d'alumini, interruptor d'intensitat nominal 10,1 A i 8 m de cable, només apte per a programadors de 125/230 V de corrent alterna. (material) | 1.000 | 30.12 | 30.12 |
| mo003 | h | Oficial 1ª electricista. (mà d'obra) | 0.191 | 24.08 | 4.60 |
| mo102 | h | Ajudant electricista. (mà d'obra) | 0.191 | 20.65 | 3.94 |
| % | % | Costos directes complementaris | 2 % | 38.66 | 0.77 |
|  |  | Costos directes |  |  | 39.43 |
