# Electrovàlvula de PVC

- Propietat de l'arxiu: CYPE INGENIEROS, S.A.
- Format: FIEBDC-3/2002
- Divisa: EUR
- Costos indirectes: 3.00 %
- IVA: 21.00 %

## U Urbanització interior de la parcel·la

### UR Reg

#### URM Automatització

**URM010** U Electrovàlvula de PVC, amb connexions roscades de 1" de diàmetre, cabal de 0,23 a 6,81 m³/h, pressió de 1,38 a 10,34 bar, alimentació del solenoide a 24 Vca, model SRV-100G-B "HUNTER", amb pericó de plàstic proveït de tapa.
Subministrament i instal·lació d'electrovàlvula de PVC, amb connexions roscades de 1" de diàmetre, cabal de 0,23 a 6,81 m³/h, pressió de 1,38 a 10,34 bar, alimentació del solenoide a 24 Vca, model SRV-100G-B "HUNTER", cos en línia, amb possibilitat d'apertura manual, amb pericó de plàstic proveït de tapa. Inclús accessoris de connexió a la canonada d'abastiment i distribució, excavació i replé posterior. Totalment muntada i connexionada.
Inclou: Replanteig del pericó. Excavació amb mitjans manuals. Col·locació de l'arqueta prefabricada. Allotjament de l'electrovàlvula. Realització de connexions hidràuliques de l'electrovàlvula a la canonada d'abastament i distribució. Connexió elèctrica amb el cable d'alimentació.
Criteri d'amidament de projecte: Nombre d'unitats previstes, segons documentació gràfica de Projecte.
Criteri de mesura d'obra: Es mesurarà el nombre d'unitats realment executades segons especificacions de Projecte.

| Codi | Ut | Descripció | Rendiment | Preu | Import |
|---|---|---|---|---|---|
| mt48hun300q | U | Electrovàlvula de PVC, amb connexions roscades de 1" de diàmetre, cabal de 0,23 a 6,81 m³/h, pressió de 1,38 a 10,34 bar, alimentació del solenoide a 24 Vca, model SRV-100G-B "HUNTER", cos en línia, amb possibilitat d'apertura manual. (material) | 1.000 | 17.90 | 17.90 |
| mt48wwg010a | U | Arqueta de plàstic, amb tapa i sense fons, de 30x30x30 cm, per a allotjament de vàlvules en sistemes de regatge. (material) | 1.000 | 30.71 | 30.71 |
| mo008 | h | Oficial 1ª lampista. (mà d'obra) | 0.258 | 24.08 | 6.21 |
| mo107 | h | Ajudant lampista. (mà d'obra) | 0.258 | 20.65 | 5.33 |
| mo003 | h | Oficial 1ª electricista. (mà d'obra) | 0.129 | 24.08 | 3.11 |
| % | % | Costos directes complementaris | 2 % | 63.26 | 1.27 |
|  |  | Costos directes |  |  | 64.53 |
