# Inundador regulable, model AFB "HUNTER", cabal regulable amb cargol entre 0,057 i 0,456 m³/h

- Propietat de l'arxiu: CYPE INGENIEROS, S.A.
- Format: FIEBDC-3/2002
- Divisa: EUR
- Costos indirectes: 3.00 %
- IVA: 21.00 %

**URE030** U Inundador regulable, model AFB "HUNTER", cabal regulable amb cargol entre 0,057 i 0,456 m³/h.
Subministrament i instal·lació d'inundador regulable, model AFB "HUNTER", cabal regulable amb cargol entre 0,057 i 0,456 m³/h, amb rosca femella de 1/2". Inclús accessoris de connexió a la canonada d'abastiment i distribució. Totalment muntat, connexionat i provat per l'empresa instal·ladora mitjançant les corresponents proves de servei (incloses en aquest preu).
Inclou: Instal·lació en el terreny i connexió hidràulica a la canonada de proveïment i distribució. Neteja hidràulica de la unitat. Ajust del cabal d'aigua. Realització de proves de servei.
Criteri d'amidament de projecte: Nombre d'unitats previstes, segons documentació gràfica de Projecte.
Criteri de mesura d'obra: Es mesurarà el nombre d'unitats realment executades segons especificacions de Projecte.

| Codi | Ut | Descripció | Rendiment | Preu | Import |
|---|---|---|---|---|---|
| mt48hun250b | U | Inundador regulable, model AFB "HUNTER", cabal regulable amb cargol entre 0,057 i 0,456 m³/h, amb rosca femella de 1/2". (material) | 1.000 | 2.70 | 2.70 |
| mt48hun520a | U | Te de PVC, amb rosca de 1/2". (material) | 1.000 | 0.50 | 0.50 |
| mt48hun515a | U | Canonada de PVC amb rosca de 1/2", de 30 cm de longitud. (material) | 1.000 | 0.70 | 0.70 |
| mo008 | h | Oficial 1ª lampista. (mà d'obra) | 0.129 | 24.08 | 3.11 |
| mo107 | h | Ajudant lampista. (mà d'obra) | 0.129 | 20.65 | 2.66 |
| % | % | Costos directes complementaris | 2 % | 9.67 | 0.19 |
|  |  | Costos directes |  |  | 9.86 |
